# Entwässerungsanlagen (LFA, RRB, SF)
Angebotsaufforderung (GAEB DA XML 3.2, DA83)
Projekt: C1-0004-XX
Währung: EUR
Auftraggeber: Autobahn GmbH des Bundes, Niederlassung West (Montabaur), Autobahn GmbH-NL West, Bahnhofsplatz 1-3, 56410 Montabaur, Bahnhofsplatz 1-3, 56410 Montabaur; Vergabenummer: 265-26-4169
Erstellt mit: GXML Toolbox V3.3 R20230829, iTWO_64 V25.0.650, 03.07.2026

## 265-26-4169 Entschlammung RWBA AM Limbach
Datum: 03.07.2026

### Abschnitt 00 Vorbereitende Arbeiten

#### Unterabschnitt 00.00 Verkehrssicherung

*Hinweis: VS bis zu 1 Tag*
Verkehrssicherungen bis zu einer Dauer von einem Tag bei Tageslicht

**00.00.0001 Verk.sich. kürzerer Dauer durchf.*stat. Arbeitsst. bei Tageslicht*Anordnung n. Unt. gebührenfrei**
StL-Nr. 2110513590199111
Verkehrssicherung an Arbeitsstellen von kürzerer Dauer
betriebsfertig aufbauen, vorhalten, warten, instand
setzen, betreiben und abbauen. Vorübergehende Verkehrssicherungsmaßnahmen durchführen.
Nach RSA, Regelplan 'D III/1r'

Für stationäre Arbeitsstelle.
Länge des Arbeitsbereiches 'Leitkegel werden seperat vergütet'

Gesamtdauer der Verkehrsführung 'bis zu 8h'

Bei Tageslicht.
Verkehrsrechtliche Anordnung nach Unterlagen des AG
einholen und zugehörige Unterlagen erstellen. Erforderliche Ortsbesichtigungen zur Erstellung der Planunterlagen für die verkehrsrechtliche Anordnung durchführen.
Gebührenfrei.
Menge: 1,000 St
Leistungsbereichkatalog: 105

**00.00.0002 Verk.sich. kürzerer Dauer durchf.*stat. Arbeitsst. bei Tageslicht*Anordnung n. Unt. gebührenfrei**
StL-Nr. 2110513590199111
Verkehrssicherung an Arbeitsstellen von kürzerer Dauer
betriebsfertig aufbauen, vorhalten, warten, instand
setzen, betreiben und abbauen. Vorübergehende Verkehrssicherungsmaßnahmen durchführen.
Nach RSA, Regelplan 'Musterplan D-5 RSA 21 (Sperrung Seitenstreifen), ggf. modifiziert'

Für stationäre Arbeitsstelle.
Länge des Arbeitsbereiches 'Leitkegel werden seperat vergütet'

Gesamtdauer der Verkehrsführung 'bis zu 8h'

Bei Tageslicht.
Verkehrsrechtliche Anordnung nach Unterlagen des AG
einholen und zugehörige Unterlagen erstellen. Erforderliche Ortsbesichtigungen zur Erstellung der Planunterlagen für die verkehrsrechtliche Anordnung durchführen.
Gebührenfrei.
Menge: 2,000 St
Leistungsbereichkatalog: 105

**00.00.0003 Verk.sich. kürzerer Dauer durchf.*stat. Arbeitsst.*über 4 bis 8 Std. bei Tageslicht*Anordnung n. Unt.**
StL-Nr. 2110513590192119
Verkehrssicherung an Arbeitsstellen von kürzerer Dauer
betriebsfertig aufbauen, vorhalten, warten, instand
setzen, betreiben und abbauen. Vorübergehende Verkehrssicherungsmaßnahmen durchführen.
Nach RSA, Regelplan 'C II/4, geg. modifiziert'

Für stationäre Arbeitsstelle.
Länge des Arbeitsbereiches 'Leitkegel werden seperat vergütet'

Gesamtdauer der Verkehrsführung über 4 Std. bis 8 Std.
Bei Tageslicht.
Verkehrsrechtliche Anordnung nach Unterlagen des AG
einholen und zugehörige Unterlagen erstellen. Erforderliche Ortsbesichtigungen zur Erstellung der Planunterlagen für die verkehrsrechtliche Anordnung durchführen.
Anfallende Gebühren 'werden gesondert vergütet'
Menge: 2,000 St
Leistungsbereichkatalog: 105

*Hinweis: Verkehrseinrichtung*
Einzelne Verkehrssicherungseinrichtungen

**00.00.0004 Absp.g.,Warneinr. aufb.,abb.u.vorh. Abspsch. 250x2000*Typ RA1 eins. Dauerlicht*Versorg. Wahl AN bis 2 Tage**
StL-Nr. 2110541505110101
Absperrgerät oder Warneinrichtung betriebsfertig aufbauen, vorhalten, warten, instand setzen, betreiben und
abbauen. Vorübergehende Verkehrssicherungsmaßnahmen
durchführen. Die Kontrolle wird gesondert vergütet.
Absperrschranke Größe 250 x 2000 mm mit Aufstellvorrichtung.
Mit retroreflektierender Folie Klasse RA1.
Mit 1 Richtstrahler einseitig, gelbes Dauerlicht, WL1.
Energieversorgung nach Wahl des AN.
Einsatzzeit bis 2 Tage.
Menge: 15,000 St
Leistungsbereichkatalog: 105

**00.00.0005 Absp.g.,Warneinr. aufb.,abb.u.vorh. Pfeilbake doppels*Typ RA1 eins. Dauerlicht*Versorg. Wahl AN bis 2 Tage**
StL-Nr. 2110541504110101
Absperrgerät oder Warneinrichtung betriebsfertig aufbauen, vorhalten, warten, instand setzen, betreiben und
abbauen. Vorübergehende Verkehrssicherungsmaßnahmen
durchführen. Die Kontrolle wird gesondert vergütet.
Pfeilbake Größe 1000 x 250 mm doppelseitig.
Mit retroreflektierender Folie Klasse RA1.
Mit 1 Richtstrahler einseitig, gelbes Dauerlicht, WL1.
Energieversorgung nach Wahl des AN.
Einsatzzeit bis 2 Tage.
Menge: 30,000 St
Leistungsbereichkatalog: 105

**00.00.0006 Absp.g.,Warneinr. aufb.,abb.u.vorh. Leitkegel H 750mm*Typ RA1 bis 2 Tage**
StL-Nr. 2110541507100001
Absperrgerät oder Warneinrichtung betriebsfertig aufbauen, vorhalten, warten, instand setzen, betreiben und
abbauen. Vorübergehende Verkehrssicherungsmaßnahmen
durchführen. Die Kontrolle wird gesondert vergütet.
Leitkegel Höhe 750 mm.
Mit retroreflektierender Folie Klasse RA1.
Einsatzzeit bis 2 Tage.
Menge: 100,000 St
Leistungsbereichkatalog: 105

**00.00.0007 Verkehrsschild aufb., abb., vorh. Ronde,Dreie.Quad.*Größe 3 Typ RA2*Höhe 2,20 m**
StL-Nr. 2110520813200499
Verkehrsschild aufbauen, vorhalten, warten, instand
setzen und abbauen. Aufstellvorrichtung nach statischen
Erfordernissen. Vorübergehende Verkehrssicherungsmaßnahmen durchführen. Die Kontrolle wird gesondert
vergütet.
Verkehrsschild = Ronde, Dreieck, Quadrat.
Größe 3.
Retroreflektierend mit Folie Klasse RA2.
Aufstellhöhe über der Verkehrsfläche = 2,20 m.
Einsatzzeit 'bis zu 2 Tage'
Menge: 5,000 St
Leistungsbereichkatalog: 105

**00.00.0008 Verkehrsschild aufb., abb., vorh. Ronde,Dreie.Quad.*Größe 2 Typ RA1*Höhe 2,20 m**
StL-Nr. 2110520812100499
Verkehrsschild aufbauen, vorhalten, warten, instand
setzen und abbauen. Aufstellvorrichtung nach statischen
Erfordernissen. Vorübergehende Verkehrssicherungsmaßnahmen durchführen. Die Kontrolle wird gesondert
vergütet.
Verkehrsschild = Ronde, Dreieck, Quadrat.
Größe 2.
Retroreflektierend mit Folie Klasse RA1.
Aufstellhöhe über der Verkehrsfläche = 2,20 m.
Einsatzzeit 'bis zu 2 Tage'
Menge: 5,000 St
Leistungsbereichkatalog: 105

**00.00.0009 Verkehrsschild aufb., abb., vorh. Ronde,Dreie.Quad.*Größe 1 Typ RA1*Höhe 2,20 m**
StL-Nr. 2110520811100499
Verkehrsschild aufbauen, vorhalten, warten, instand
setzen und abbauen. Aufstellvorrichtung nach statischen
Erfordernissen. Vorübergehende Verkehrssicherungsmaßnahmen durchführen. Die Kontrolle wird gesondert
vergütet.
Verkehrsschild = Ronde, Dreieck, Quadrat.
Größe 1.
Retroreflektierend mit Folie Klasse RA1.
Aufstellhöhe über der Verkehrsfläche = 2,20 m.
Einsatzzeit 'bis zu 2 Tage'
Menge: 10,000 St
Leistungsbereichkatalog: 105

*Hinweis: Kontrolle Verkehrssicherung*
Kontrolle der Verkehrssicherung.

**00.00.0010 Kontrolle d. Verkehrss. an Arb.st. einmal täglich*elektron. Gerät**
StL-Nr. 2110590512
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Kontrolle mit elektronischem Erfassungsgerät nach Un-
terlagen des AG dokumentieren.
Menge: 30,000 d
Leistungsbereichkatalog: 105

*Hinweis: Verkehrsrechtliche Anordnung*
Anfertigung von Verkehrszeichenpläne und Gebühren für Verkehrsrechtliche Anordnungen.

**00.00.0011 Verkehrsrechtliche Anordnung einh.*Geb. bis 100 Euro**
StL-Nr. 2110591593
Verkehrsrechtliche Anordnung für Einrichtung und Be-
trieb einer Verkehrssicherung nach Unterlagen des AG
einholen und zugehörige Unterlagen erstellen. Erforderliche Ortsbesichtigungen zur Erstellung der Planunterlagen durchführen.
Verkehrsrechtliche Anordnung für OZ '00.00'

Anfallende Gebühren bis 100,00 Euro.
Menge: 5,000 St
Leistungsbereichkatalog: 105

**00.00.0012 Verkehrsrechtliche Anordnung einh.*Geb.ü.100b.200Eu.**
StL-Nr. 2110591594
Verkehrsrechtliche Anordnung für Einrichtung und Be-
trieb einer Verkehrssicherung nach Unterlagen des AG
einholen und zugehörige Unterlagen erstellen. Erforderliche Ortsbesichtigungen zur Erstellung der Planunterlagen durchführen.
Verkehrsrechtliche Anordnung für OZ '00.00'

Anfallende Gebühren über 100,00 Euro bis 200,00 Euro.
Menge: 5,000 St
Leistungsbereichkatalog: 105

**00.00.0013 Verkehrszeichenpläne erst.**
Sätze Verkehrszeichenpläne für die einzelnen Verkehrsführungen von kürzerer oder längerer Dauer nach ZTV SA 97, RSA 21 herstellen
- Plan als Anlage für Verkehrsrechtliche Anordnung einschl. Detailpläne.
- in farbiger Ausfertigung, DV gestützt erstellt jeweils 8-fach pro Satz.
- sinnvoller Maßstab nach Wahl des AN, ggf. überhöhte Darstellung der Breiten.
- in Datenart -cdr zbd.pdf jeweils 3-fach pro Satz
- Vorlage bei der jeweils zuständigen Autobahnmeisterei mindestens 1 Woche vor Beginn der Arbeiten.
Datenübergabe nach Absprache mit AG.
Menge: 10,000 St

#### Unterabschnitt 00.01 Baustelle einrichten/räumen

**00.01.0001 Baustelle einrichten*Zufahrt vorh.**
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für einzelne entwässerungstechnische Anlage
Zufahrt zur Baustelle vorhanden.
Menge: 15,000 St
Leistungsbereichkatalog: 101

**00.01.0002 Zulage Schlammentnahme**
Zulage zur Baustelleneinrichtung für An- und
Abtransport aller benötigten Technik der schwimmenden
Schlammentnahme sowie letztlich zur Beräumung des
Gewebeschlauchs.
Abgerechnet wird je Becken, wo die schwimmende
Schlammentnahme zum Einsatz kommt.
Menge: 1,000 St

**00.01.0003 Baustelle räumen**
Baustelle von allen Geräten, Anlagen, Einrichtungen und
dgl. räumen. Benutzte Flächen und Wege entsprechend dem
ursprünglichen Zustand herrichten. Soweit nicht für
bestimmte Leistungen für das Räumen der Baustelle gesonderte Positionen im Leistungsverzeichnis enthalten
sind, gilt die Pauschale
für einzelne entwässerungstechnische Anlage
Menge: 15,000 St
Leistungsbereichkatalog: 101

**00.01.0004 Wiederinbetriebnahme der Anlage**
Befüllen der gereinigten Anlage mit schadstofffreiem Wasser bis zur Wiederherstellung der Funktionstüchtigkeit.
Der Havarieschieber ist zu öffnen. Die Drosselschiebereinstellung ist vom AN gem. Datenblatt
vorzunehmen.
Vergütungsvoraussetzung der hiesigen Leistung ist die
Wiederherstellung der Funktionsfähigkeit innerhalb
einer Woche nach Zustandsfeststellung.
Menge: 15,000 St

#### Unterabschnitt 00.02 Entleeren der Anlagen/Wasserhaltung

**00.02.0001 Zulaufrohr DN 200-400**
Verschließen des Beckenzulaufrohrs DN 200 bis DN 400
durch Einsatz eines Rohrdichtkissens.
Rohrdichtkissen zum Leistungsort tranportieren,
einbauen, für die gesamte Dauer der Beräumung/
Reinigung vorhalten und nach Beendigung der Arbeiten
wieder ausbauen.
Die Abgeltung erfolgt einmal je Zulaufrohr für den
gesamten Zeitraum bis zur vollständigen
Leistungserbringung an einer Anlage.
Menge: 100,000 St

**00.02.0002 Zulaufrohr DN 500-600**
Verschließen des Beckenzulaufrohrs DN 500 bis DN 600
durch Einsatz eines Rohrdichtkissens i.d.R. im Auslauf
des dem Becken vorgelagerten Schachtes größer gleich DN
1000.
Rohrdichtkissen zum Leistungsort tranportieren,
einbauen, für die gesamte Dauer der Beräumung/
Reinigung vorhalten und nach Beendigung der Arbeiten
wieder ausbauen.
Die Abgeltung erfolgt einmal je Zulaufrohr für den
gesamten Zeitraum bis zur vollständigen
Leistungserbringung an einer Anlage.
Menge: 30,000 St

**00.02.0003 Zulage > DN 600**
Zulage zu vorheriger Position Zulauf verschließen, jedoch für Nennweiten > DN 600 bis DN 1000.
Menge: 20,000 St

**00.02.0004 Fangdamm herstellen**
Fangdamm entsprechend hydraulischen und bautecfhnischen Erfordernissen herstellen, vorhalten, unterhalten und beseitigen.
Abdichtungsmaterial nach Wahl des AN zum Leistungsort tranportieren, einbauen, für die gesamte Dauer der Beräumung/ Reinigung vorhalten und nach Beendigung der Arbeiten wieder ausbauen.
Max. Höhe über Gewässersohle über 1,0m bis 1,5m.
Die Abgeltung erfolgt einmal je Zulauf für den
gesamten Zeitraum bis zur vollständigen
Leistungserbringung an einer Anlage.
Menge: 30,000 St

**00.02.0005 Wasserhaltung**
Provisorische Überleitung durch Überpumpen des
anfallenden Straßenoberflächenwassers, Oberflächenwassers, permanent zulaufenden Sicker- u. Dränagewasser und des schadstofffreien Überstandwassers aus dem zu reinigenden Becken während des Zeitraums der Leistungserbringung an einer Anlage.
Aufstellen, Betreiben, Unterhalten und wieder Abbauen
der Pumpanlage,  bestehend aus mindestens einer Pumpe
mit einer Pump- bzw. Förderleistung bis zu 20 l/sec,
einer eigenständigen Stromversorgung,  einer Steuerung
(zum Schutz vor Trockenlauf bzw. Zuschaltung zur
planmäßigen Absenkung des Wasserspiegelniveaus) inkl.
Zubehör und Betriebsmitteln.
Die Betriebssicherheit der Pumpanlage ist im
Bedarfsfall auch außerhalb der täglichen Arbeitszeiten
abzusichern (z.B. Regenereignisse usw.).
Schläuche für eine Gesamtleitungslänge bis zu  200m  sind einzurechnen. Die örtlichen Einleitbedingungen sind zu beachten.
Diese Position gilt für die gesamte Leistungszeit an
einem RRB/RKB.
Die Abgeltung erfolgt auf Basis der tatsächlich
geleisteten Betriebsstunden (Nachweis über
Betriebsstundenzähler oder unverzügliche Dokumentation
der täglichen Pumpzeiten und Benachrichtigung des AG).
Menge: 100,000 h

**00.02.0006 Zulage Wasserhaltung**
Zulage zu vorheriger Position Wasserhaltung, für Pumpen mit einer höheren Leistung als 20 l/sec und den dazugehörigen Mehraufwand für Lieferung, Bertreibung und Abbau.
Menge: 50,000 h

### Abschnitt 01 Reinigung der Anlage

#### Unterabschnitt 01.00 Massen aufnehmen u. transp.

*Hinweis: Saugfähiges Material*
Aufnahme von saugfähigem Material mittels Saugbagger, Spezialsaugwagen oder Verfahren des AN.

**01.00.0001 Schlamm aufnehmen**
Lösen, Aufnehmen, Fördern innerhalb der Baustelle und
Laden der saugfähigen Feststoffe und der abgelagerten
Schlammsedimente einschl. eingelagerter Verwurzelungen
mit Spezialsaugwagen oder Saugbagger aus dem
Schlammstapelraum u./ oder Rückhaltebecken, den
Tauchrohren (wenn vorh.), sowie Ein- u. Auslaufbauwerken.
Bei Notwendigkeit i.V.m. gleichzeitigem Aufspülen der
Feststoffe. Sauglängen bis max. 200m.
Beräumgut in saugfähiger Konsistenz.
Manuelle Aufwände i.Z.d. Sauggutaufnahme sind einzurechnen.
Beim Befahren der Beckensohle u. Böschungen mit Technik sind die Hinweise der Ausführungsbeschreibung zu
Schutzvorkehrungen und Auflastpressung zu beachten underforderliche Aufwendungen in hiesige Pos. einzurechnen. Einsatz amphibischen Technik bis 1,5t
zulässig.
Menge: 2000,000 t

*Hinweis: Stichfestes Material*
Aufnahme von stichfestem Material mittels Bagger oder Verfahren des AN

**01.00.0002 Boden u. stichf. Beräumgut aufn.**
Boden und stichfestes Beräumgut lösen, aufnehmen, fördern innerhalb der Baustelle und laden einschl. enthaltener Verwurzelungen, pflanzlicher Bestandteile und Feststoffe (Steine) mit Technologie nach Wahl des AN einschließlich der technologisch erforderlichen Zwischenlagerung.
Gegebenenfalls ist eine Trocknungszeit für das Beräumgut
einzuplanen.
Neben maschineller Löse-, Aufnahme- u. Verladetechnik
ist manuelles Lösen des stichfesten Beräumgutes und
Fördern innerhalb der Bautelle einzurechnen.
Beräumgut nach AVV 17 05 04/ 17 05 06 in stichfester
Konsistenz.
Beim Befahren der Beckensohle u. Böschungen mit Technik sind die Hinweise der Ausführungsbeschreibung zu
Schutzvorkehrungen und Auflastpressung zu beachten und
erforderliche Aufwendungen in hiesige Pos. einzurechnen.
Die Abrechnung erfolgt unter Vorlage der vollständig von
Beförderer und Entsorger unterschriebenen Originalwiegescheine.
Verwertung und Transport zur Entsorgungsstelle werden
gesondert vergütet.
Menge: 3000,000 t

*Hinweis: Schwimmende entnahme*
Die nachfolgenden Leistungspositionen beziehen sich auf die schwimmende Entnahme

**01.00.0003 Schwimmende entnahme**
Sedimententnahme mittels eigenmobilen, amphibisch,
multifunktionalem Geräteträger.
Eigengewicht Maschine kleiner gleich 1,5t.
19 l max. Füllmenge Hydrauliktank, befüllt mit Bio-
Hydrauliköl.
Förderleistung Pumpe bis max. 135 m3/ h mit durchschnittlich 10 % TS  stufenlos regulierbar.
Entnahme mit einer hydraulisch betriebenen
Saugbaggerpumpe und horizontal wirkender Lockerungs-
und Zentrierwalze.
Einschließlich Überpumpen zum bereitgehaltenen
Geotube, einschließlich Zudosieren des erforderlichen
Biopolymers.
Die Schlammentnahme erfolgt im gefüllten Beckenzustand (Dauerstau).
Menge: 2000,000 m3

*Hinweis: Schwimmende entnahme*
Die nachfolgenden Leistungspositionen beziehen sich auf die schwimmende Entnahme

**01.00.0004 Biopolymer**
Biopolymer entsprechend den Herstellerangaben zudosieren. Das Biopolymer ist gebrauchsfertig auf die Baustelle zu liefern - kein Mischen vor Ort!

Fabrikat/Hersteller: 'Heppix in Lösung, BioLog Heppe
GmbH, Landsberg 'oder gleichwertig
angebotenes Fabrikat:

'......................................................'
Abgerechnet wird nach der tatsächlich eingesetzten
Menge entsprechend Betriebstagebuch bzw.
Bautagesbericht.
Menge: 4000,000 l

*Hinweis: Schwimmende entnahme*
Die nachfolgenden Leistungspositionen beziehen sich auf die schwimmende Entnahme

**01.00.0005 Spülleistung**
Spülleitung,flexibel, Nennweite DN 100 bis 150, vom
Aphibienfahrzeug bis zum Geotube verlegen, betreiben,
zurückbauen. Einschließlich Schwimmkörper für Verlegung vom Amphibienfahrzeug bis zum Ufer.
Länge bis 100 m.
Einsatz je Becken mit schwimmender Schlammentnahme.
Menge: 10,000 St

*Hinweis: Schwimmende entnahme*
Die nachfolgenden Leistungspositionen beziehen sich auf die schwimmende Entnahme

**01.00.0006 Geotube herstellen**
Auflager Geotube herstellen, unterhalten und nach Abschluss der Arbeiten rückstandslos aufnehmen und
einer geeigneten Wiederverwertung zuführen,
aus Mineralgemisch MG 0/32 auf Geotextil,
Mindestneigung 3 %, zum RRB hin ausbilden,
einschließlich Materiallieferung.
Herstellung der Auflager in mehreren Einzelflächen,
ein Auflager je RRB.
Menge: 2000,000 m2

*Hinweis: Schwimmende entnahme*
Die nachfolgenden Leistungspositionen beziehen sich auf die schwimmende Entnahme

**01.00.0007 PE-Folie auf vorbereitetem Auflager**
PE-Folie auf vorbereitetem Auflager auslegen,
als wasserführende Schicht zur Ableitung des Filtrats
zum RRB.
Menge: 1000,000 m2

*Hinweis: Schwimmende entnahme*
Die nachfolgenden Leistungspositionen beziehen sich auf die schwimmende Entnahme

**01.00.0008 Gewebeschlauch**
Geotextiler Gewebeschlauch,
bestehend aus Hochleistungsfiltergewebe mit
hochzugfesten Nähten, liefern, auf vorbereitetem Auflager auslegen, einschließlich sicherer Verpallung des Gewebeschlauches.
Größe nach vom AG ermittelten Schlammmenge je Becken.
Maximale Breite des Gewebeschlauchs:  5  m.
Abgerechnet wird nach gemeinsam festgestelltem
Schlauchvolumen.
Menge: 2000,000 m3

*Hinweis: Schwimmende entnahme*
Die nachfolgenden Leistungspositionen beziehen sich auf die schwimmende Entnahme

**01.00.0009 Gewebeschlauch entsorgen**
Gewebeschlauch entsorgen
Nach Erreichen des Entwässerungsgrades geotextilen
Gewebeschlauch aufschneiden, nach vollständiger Beräumung des entwässerten Schlammes, Gewebeschlauch aufnehmen und nachweislich einer fachgerechten Wiederverwertung nach KrWG zuführen.
Die Position wird je Anlage vergütet, unabhängig der
tatsächlichen Anzahl an verwendeten geotextilen
Gewebeschläuche.
Die Schlammentnahme und -entsorgung wird gesondert vergütet.
Menge: 3,000 St

*Hinweis: Schwimmende entnahme*
Die nachfolgenden Leistungspositionen beziehen sich auf die schwimmende Entnahme

**01.00.0010 Feststoffe, aufnehmen und laden**
Lösen, Aufnehmen, Fördern innerhalb der Baustelle und
Laden der im Gewebeschlauch entwässerten Schlammsedimente.
Beräumgut in baggerfähiger Konsistenz.
Manuelle Aufwände im Zusammenhang mit der
Sedimentaufname sind einzurechnen.
Beräumgut nach AVV 19 08 02 in stichfester Konsistenz.
Die Abrechnung erfolgt unter Vorlage der vollständig von
Beförderer und Entsorger unterschriebenen Originalwiegescheine.
Verwertung und Transport zur Entsorgungsstelle werden
gesondert vergütet.
Menge: 2000,000 t

#### Unterabschnitt 01.01 Reinigung

**01.01.0001 Reinigung der geleerten Anlage**
Grundhafte hydrodynamische Reinigung der befestigten
Beckenteile im Absetz- und Rückhaltebeckenbereich
einschließlich Ein- u. Auslaufbauwerk sowie ggf. vorh.
Einbauteile ohne den Beckenaufbau zu beschädigen.
Die Zu- und Ablaufleitung zum und vom Becken sind bis zum/vom Folgeschacht inbegriffen.
Aufnehmen des Reinigungsgutes einschl. Verwertung nach
Wahl des AN ist in den EP einzurechnen.
Menge: 15,000 St

**01.01.0002 Leitungsreinigung bis DN 300**
Reinigung einer Entwässerungsleitung oder Tauchrohr,
Leitungsquerschnitt bis einschl. DN 300.
Aufnehmen des Reinigungsgutes einschl. Verwertung nach
Wahl des AN ist in den EP einzurechnen.
Menge: 50,000 m

**01.01.0003 Leitungsreinigung bis DN 800**
wie vorstehende Pos.
Leitungsquerschnitt größer DN  300
bis einschließlich DN 800.
Menge: 30,000 m

**01.01.0004 Leitungsreinigung bis DN 1200**
wie vorstehende Pos.
Leitungsquerschnitt größer DN  800
bis einschließlich DN 1200.
Menge: 15,000 m

**01.01.0005 Reinigung Schachtbauwerk**
Grobreinigung Schachtbauwerk bis DN 1500, Tiefe bis
4,50 m, einschließlich Schmutzfänger, im Zuge der
Rohrleitungsreinigung.
Absaugen und aufnehmen des Reinigungsgutes einschl.
Verwertung nach Wahl des AN ist in den EP einzurechnen.
Mehrere einzelne Schächte an RRB, RKB und LFA.
Menge: 20,000 St

**01.01.0006 Einsatz Wildkrautbürste**
Reinigung befestigte Flächen von Unkraut (Gras/Unkraut/ Baumanﬂug)mittels hydraulisch angetriebener Wildkrautbürste für Bagger.
Der Untergrund ist bestehend aus Betonpﬂaster, Rasengittersteine, Wasserbausteine, Pflastersteine.
In die Position sind alle anfallenden Kosten für Bagger und Verschleiß der Wildkrautbürste einzukalkulieren.
Böschungslängen bis 8 m ;  Böschungswinkel zwischen 1:1,5  und 1:3.
Die Reinigung ist vor der Beckenberäumung durchzuführen um anfallendes Kehrgut / Abfall mit zu beräumen.
Menge: 5000,000 m2

**01.01.0007 Unterlage reinigen**
Unterlage reinigen. Anfallendes Kehrgut nach Wahl des
AN verwerten.
Unterlage 'bestehende öffentliche Verkehrsflächen
außerhalb des RRB, jedoch auf Anweisung des AG'
Zusammenhängende Teilflächen.
Selbstaufnehmende Kehrmaschine.
Letzter Arbeitsgang mit Wasserhochdruckreinigungsgeräten mit rotierenden Düsen und Absaugeinrichtung.
Menge: 5000,000 m2

**01.01.0008 Kehrmaschinen ohne Materialaufn.**
Reinigung des verschmutzten befestigten Anfahrtsweges nach Vollendung der Leistungserbringung, durch Einsatz einer Kehrmaschine ohne Materialaufnahme nach Wahl des AN.
Leistung umfasst alle Kosten für die Kehrmaschine, dem zugehörigen Personal und sonstigen Nebenkosten zur ebringung der Leistung.
Die Reinigung wird pro Anlage abgerechnet.
Menge: 10,000 St

**01.01.0009 Kehrmaschinen mit Materialaufn.**
Reinigung des verschmutzten befestigten Anfahrtsweges nach Vollendung der Leistungserbringung, durch Einsatz einer Kehrmaschine mit Materialaufnahme nach Wahl des AN.
Leistung umfasst alle Kosten für die Kehrmaschine, dem zugehörigen Personal und sonstigen Nebenkosten zur ebringung der Leistung.
Die Reinigung wird pro Anlage abgerechnet.
Die Entsorgung des Räumgutes wird gesondert Vergütet.
Menge: 10,000 St

### Abschnitt 02 Analyse und Entsorgung

#### Unterabschnitt 02.00 Schadstoffanalyse

*Hinweis: Probe oberirdische Anlage*
Schadstoffanalyse für oberirdische Anlagen.
Probeverfahren nach Wahl des AN für den Entsorgungs- Verwertungsweg nach Wahl des AN. Die erforderliche Deklaration des Stoffes ist mit Einzukalkulieren.

**02.00.0001 Probenahme Ausbaustoff durchführen Baggerprobe*RWBA Erdbau Probe Labor AG**
StL-Nr. 2480215008004001
Probe Ausbaustoff nach Unterlagen des AG
entnehmen, in Probebehälter mit zugehörigem
Verschluss verpacken, bezeichnen, konservieren,
befördern und aufbewahren. Probenahme durch
akkreditiertes Labor nach EBV Abschnitt 1, DepV
Anhang 4, BBodSchV Abschnitt 4 oder anerkannte
Prüfstelle nach RAP Stra 15 für umwelttechnische
Untersuchungen durchführen. Probenüberschuss aus
nicht aufbereiteter Probenmasse als Rückstellprobe
aufbewahren.
Als Schöpfprobe für Schlamm und Sediment.
Aus Regenwasserbehandlungsanlagen als
Erdbauanlage.
Probe dem Labor des AG mit Probenahme- und
gesondertem Probenbegleitprotokoll nach Unterlagen
des AG übergeben.
Menge: 15,000 St

*Hinweis: Probe unterirdische Anlage*
Schadstoffanalyse für unterirdische Anlagen. Probeverfahren nach Wahl des AN für den Entsorgungs- Verwertungsweg nach Wahl des AN. Die erforderliche Deklaration des Stoffes ist mit Einzukalkulieren.

**02.00.0002 Probenahme Ausbaustoff durchführen Baggerprobe*RWBA Ing.-BW Probe Labor AG**
StL-Nr. 2480215008005001
Probe Ausbaustoff nach Unterlagen des AG
entnehmen, in Probebehälter mit zugehörigem
Verschluss verpacken, bezeichnen, konservieren,
befördern und aufbewahren. Probenahme durch
akkreditiertes Labor nach EBV Abschnitt 1, DepV
Anhang 4, BBodSchV Abschnitt 4 oder anerkannte
Prüfstelle nach RAP Stra 15 für umwelttechnische
Untersuchungen durchführen. Probenüberschuss aus
nicht aufbereiteter Probenmasse als Rückstellprobe
aufbewahren.
Als Schöpfprobe für Schlamm und Sediment.
Aus Regenwasserbehandlungsanlagen als
Ingenieurbauwerk.
Probe dem Labor des AG mit Probenahme- und
gesondertem Probenbegleitprotokoll nach Unterlagen
des AG übergeben.
Menge: 5,000 St

*Hinweis: Probenahme Erdmassen*
Probenahme für Stoffe die außerhalb der Regenwasserbehandlungsanlage ausgebaut wurden.
Probeverfahren nach Wahl des AN für den Entsorgungs- Verwertungsweg nach Wahl des AN. Die erforderliche Deklaration des Stoffes ist mit Einzukalkulieren.

**02.00.0003 Probenahme Ausbaustoff durchführen Schurf SoB*SoB*Probe Labor AG**
StL-Nr. 2480215001010001
Probe Ausbaustoff nach Unterlagen des AG
entnehmen, in Probebehälter mit zugehörigem
Verschluss verpacken, bezeichnen, konservieren,
befördern und aufbewahren. Probenahme durch
akkreditiertes Labor nach EBV Abschnitt 1, DepV
Anhang 4, BBodSchV Abschnitt 4 oder anerkannte
Prüfstelle nach RAP Stra 15 für umwelttechnische
Untersuchungen durchführen. Probenüberschuss aus
nicht aufbereiteter Probenmasse als Rückstellprobe
aufbewahren.
Als Schurf für Ausbaustoffe ohne Bindemittel.
Aus Schichten ohne Bindemittel.
Probe dem Labor des AG mit Probenahme- und
gesondertem Probenbegleitprotokoll nach Unterlagen
des AG übergeben.
Menge: 15,000 St

#### Unterabschnitt 02.01 Entsorgung nicht gefährl. Abfall

*Hinweis: AVV 17 05 Boden, Steine und Baggergut*
AVV 17 05 Boden, Steine und Baggergut.
Inklusive Probenahme, Analyse und Deklaration

**02.01.0001 N.gefährl. Abfall aus Baustelle ent Boden*Entsorgung AN Gebühr einrechn.*Nachweis Ulg. AG**
StL-Nr. 121021212111
Nicht gefährlichen Abfall aus Baustelle laden, fördern
und entsorgen. Schadstoffbelastung nach Unterlagen des
AG.
Abgerechnet wird nach Wiegescheinen.
Abfall = Boden. Abfallschlüsselnummer = 17 05 04.
Entsorgung nach Wahl des AN.
Gebühren der Abfallentsorgung sind einzurechnen.
Nachweis nach Unterlagen des AG führen.
Menge: 1000,000 t
Leistungsbereichkatalog: 102

*Hinweis: AVV 17 05 Boden, Steine und Baggergut*
AVV 17 05 Boden, Steine und Baggergut.
Inklusive Probenahme, Analyse und Deklaration

**02.01.0002 N.gefährl. Abfall aus Baustelle ent Bankettschälgut*Entsorgung AN Gebühr einrechn.*Nachweis Ulg. AG**
StL-Nr. 121021213111
Nicht gefährlichen Abfall aus Baustelle laden, fördern
und entsorgen. Schadstoffbelastung nach Unterlagen des
AG.
Abgerechnet wird nach Wiegescheinen.
Abfall = Bankettschälgut. Abfallschlüsselnummer = 17 05
04.
Entsorgung nach Wahl des AN.
Gebühren der Abfallentsorgung sind einzurechnen.
Nachweis nach Unterlagen des AG führen.
Menge: 1000,000 t
Leistungsbereichkatalog: 102

*Hinweis: AVV 17 05 Boden, Steine und Baggergut*
AVV 17 05 Boden, Steine und Baggergut.
Inklusive Probenahme, Analyse und Deklaration

**02.01.0003 N.gefährl. Abfall aus Baustelle ent Grabenräumgut*Entsorgung AN Gebühr einrechn.*Nachweis Ulg. AG**
StL-Nr. 121021214111
Nicht gefährlichen Abfall aus Baustelle laden, fördern
und entsorgen. Schadstoffbelastung nach Unterlagen des
AG.
Abgerechnet wird nach Wiegescheinen.
Abfall = Räumgut aus Mulde, Graben, Gewässer. Ab-
fallschlüsselnummer = 17 05 06. Graben bzw. Mulde
räumen wird gesondert vergütet.
Entsorgung nach Wahl des AN.
Gebühren der Abfallentsorgung sind einzurechnen.
Nachweis nach Unterlagen des AG führen.
Menge: 1000,000 t
Leistungsbereichkatalog: 102

*Hinweis: AVV 19 08 02 Sandfangrückstände*
AVV 19 08 02 Sandfangrückstände
Inklusive Probenahme, Analyse und Deklaration

**02.01.0004 N.gef.Abfall aus Behandlungsanl.ent Sandfang*Gebühr einrechn. Nachweis Ulg. AG**
StL-Nr. 121021251101
Nicht gefährlichen Abfall aus Behandlungsanlage entsorgen. Abfall laden, transportieren und einer zugelassenen Entsorgungsanlage überlassen. Entsorgung nach Un-
terlagen des AG. Entsorgungsnachweis führen.
Abgerechnet wird nach Wiegescheinen.
Sandfangrückstände. Abfallschlüsselnummer = 19 08 02.
Gebühren der Abfallentsorgung sind einzurechnen.
Nachweis nach Unterlagen des AG führen.
Menge: 1000,000 t
Leistungsbereichkatalog: 102

*Hinweis: AVV 20 02 01 bio. abb. Abfälle*
AVV 20 02 01 biologisch abbaubare Abfälle
Inklusive Probenahme, Analyse und Deklaration

**02.01.0005 N.gefährl. Abfall aus Baustelle ent*Entsorgung AN Gebühr einrechn.*Nachweis Ulg. AG**
StL-Nr. 121021219111
Nicht gefährlichen Abfall aus Baustelle laden, fördern
und entsorgen. Schadstoffbelastung nach Unterlagen des
AG.
Abgerechnet wird nach Wiegescheinen.
Abfall 'AVV 20 02 01 biologisch abbaubare Abfälle'

Entsorgung nach Wahl des AN.
Gebühren der Abfallentsorgung sind einzurechnen.
Nachweis nach Unterlagen des AG führen.
Menge: 5000,000 t
Leistungsbereichkatalog: 102

#### Unterabschnitt 02.02 Entsorgung gefährl. Abfall

*Hinweis: AVV 13 05 Inhalte von*
AVV 13 05 Inhalte von Öl-/Wasserabscheidern
Inklusive Probenahme, Analyse und Deklaration

**02.02.0001 Gef.Abfall aus Behandlungsanl.ents.*Gebühr einrechn.**
StL-Nr. 1210222191
Gefährlichen Abfall aus Behandlungsanlage entsorgen.
Abfall laden, transportieren und einer zugelassenen
Entsorgungsanlage überlassen. Entsorgung nach Unterlagen des AG. Entsorgungsnachweis führen.
Abgerechnet wird nach Wiegescheinen.
Abfall 'AVV 13 05 01* feste Abfälle aus Sandfanganlagen und Öl-/Wasserabscheidern'

Gebühren der Abfallentsorgung sind einzurechnen.
Menge: 100,000 t
Leistungsbereichkatalog: 102

*Hinweis: AVV 13 05 Inhalte von*
AVV 13 05 Inhalte von Öl-/Wasserabscheidern
Inklusive Probenahme, Analyse und Deklaration

**02.02.0002 Gef.Abfall aus Behandlungsanl.ents.*Gebühr einrechn.**
StL-Nr. 1210222191
Gefährlichen Abfall aus Behandlungsanlage entsorgen.
Abfall laden, transportieren und einer zugelassenen
Entsorgungsanlage überlassen. Entsorgung nach Unterlagen des AG. Entsorgungsnachweis führen.
Abgerechnet wird nach Wiegescheinen.
Abfall 'AVV 13 05 02* Schlämme aus Öl-/Wasserabscheidern'

Gebühren der Abfallentsorgung sind einzurechnen.
Menge: 100,000 t
Leistungsbereichkatalog: 102

*Hinweis: AVV 13 05 Inhalte von*
AVV 13 05 Inhalte von Öl-/Wasserabscheidern
Inklusive Probenahme, Analyse und Deklaration

**02.02.0003 Gef.Abfall aus Behandlungsanl.ents.*Gebühr einrechn.**
StL-Nr. 1210222191
Gefährlichen Abfall aus Behandlungsanlage entsorgen.
Abfall laden, transportieren und einer zugelassenen
Entsorgungsanlage überlassen. Entsorgung nach Unterlagen des AG. Entsorgungsnachweis führen.
Abgerechnet wird nach Wiegescheinen.
Abfall 'AVV 13 05 03* Schlämme aus Einlaufschächten'

Gebühren der Abfallentsorgung sind einzurechnen.
Menge: 100,000 t
Leistungsbereichkatalog: 102

*Hinweis: AVV 13 05 Inhalte von*
AVV 13 05 Inhalte von Öl-/Wasserabscheidern
Inklusive Probenahme, Analyse und Deklaration

**02.02.0004 Gef.Abfall aus Behandlungsanl.ents.*Gebühr einrechn.**
StL-Nr. 1210222191
Gefährlichen Abfall aus Behandlungsanlage entsorgen.
Abfall laden, transportieren und einer zugelassenen
Entsorgungsanlage überlassen. Entsorgung nach Unterlagen des AG. Entsorgungsnachweis führen.
Abgerechnet wird nach Wiegescheinen.
Abfall 'AVV 13 05 06* Öle aus Öl-/Wasserabscheidern'

Gebühren der Abfallentsorgung sind einzurechnen.
Menge: 10,000 t
Leistungsbereichkatalog: 102

*Hinweis: AVV 13 05 Inhalte von*
AVV 13 05 Inhalte von Öl-/Wasserabscheidern
Inklusive Probenahme, Analyse und Deklaration

**02.02.0005 Gef.Abfall aus Behandlungsanl.ents.*Gebühr einrechn.**
StL-Nr. 1210222191
Gefährlichen Abfall aus Behandlungsanlage entsorgen.
Abfall laden, transportieren und einer zugelassenen
Entsorgungsanlage überlassen. Entsorgung nach Unterlagen des AG. Entsorgungsnachweis führen.
Abgerechnet wird nach Wiegescheinen.
Abfall 'AVV 13 05 07* öliges Wasser aus Öl-/Wasserabscheidern'

Gebühren der Abfallentsorgung sind einzurechnen.
Menge: 100,000 t
Leistungsbereichkatalog: 102

*Hinweis: AVV 17 05 Boden, Steine und Baggergut*
AVV 17 05 Boden, Steine und Baggergut
Inklusive Probenahme, Analyse und Deklaration

**02.02.0006 Gefährl. Abfall aus Baustelle ents. Boden*Gebühr einrechn.**
StL-Nr. 1210221711
Gefährlichen Abfall aus Baustelle laden, fördern und
entsorgen. Art der Belastung und Entsorgung nach Unterlagen des AG. Entsorgungsnachweis nach Unterlagen des
AG führen.
Abgerechnet wird nach Wiegescheinen.
Boden und Steine, die gefährliche Stoffe enthalten.
Abfallschlüsselnummer = 17 05 03.
Gebühren der Abfallentsorgung sind einzurechnen.
Menge: 50,000 t
Leistungsbereichkatalog: 102

*Hinweis: AVV 17 05 Boden, Steine und Baggergut*
AVV 17 05 Boden, Steine und Baggergut
Inklusive Probenahme, Analyse und Deklaration

**02.02.0007 Gefährl. Abfall aus Baustelle ents. Baggergut*Gebühr einrechn.**
StL-Nr. 1210221731
Gefährlichen Abfall aus Baustelle laden, fördern und
entsorgen. Art der Belastung und Entsorgung nach Unterlagen des AG. Entsorgungsnachweis nach Unterlagen des
AG führen.
Abgerechnet wird nach Wiegescheinen.
Baggergut, das gefährliche Stoffe enthält. Ab-
fallschlüsselnummer = 17 05 05.
Gebühren der Abfallentsorgung sind einzurechnen.
Menge: 50,000 t
Leistungsbereichkatalog: 102

### Abschnitt 03 sonstige Leistungen

#### Unterabschnitt 03.00 Dokumentation

**03.00.0001 Fotodokumentation**
Fotodokumentation der entwässerungstechnischen Anlage
vor der Beräumung und zum Zeitpunkt nach der Beräumten.
Fotodokomentation aller wesentlichen Anlagenteile wie
Ein-/ Auslaufbauwerke, Tauchrohre, Absetz- u.
Rückhaltebecken und Übersicht der gesamten Anlage.
Anlagenbezogene Übergabe der Fotodokumentation mit
Rechnungslegung in einem zeitgemäßen Bildformat (.jpg)
auf Datenträger oder sonstigen Übergabeformaten nach Rücksprache mit AG und einfach analog als Mappe.
Menge: 15,000 St
